# hgs bad kissingen
Angebotsaufforderung (GAEB DA XML 3.3, DA83)
Projekt: 2301
Währung: EUR
Erstellt mit: GXML Toolbox V3.3 R20220330, ORCA AVA 27 27.00.00, 01.10.2026

## 20 Malerarbeiten

### Titel 01 Vorbemerkungen

*Hinweis: Angaben zur Baustelle*
0.1 Angaben zur Baustelle / allgemein
gem. VOB / C, DIN 18299
Allgemeine Regeln für Bauarbeiten jeder Art

0.1.1 Baustelle
Baustellenadresse:
Seestraße
97688 Bad Kissingen, OT Garitz

Das Grundstück ist über die Seestraße anfahrbar, entlang des Baufeldes sind keine Gehwege vorhanden. Falls Halteverbotszonen oder sonstige Verkehrsrechtliche Anordnungen seitens der Baustelle erforderlich werden, ist eine entsprechende Verkehrsrechtliche Anordnung erforderlich, die vom AN einzuholen ist. Alle damit verbundenen Kosten sind in die pauschale LV-Position einzurechnen.

Das Baufeld grenzt an drei Seiten an landwirtschaftlich genutzte Flächen.

Die Baustelle wird mit einer Webcam überwacht. Personen werden automatisch durch Verpixelung unkenntlich dargestellt. Hierfür wird eine Einverständniserklärung eingeholt.

Es gibt im Gebäude keine Lagerflächen für Bauteile, die größer als übliche Werkzeuge sind.

Zur Anlieferung ist die Nutzung der Innen-und Außentreppen zu berücksichtigen. Der Aufzug darf nicht genutzt werden.

0.1.2
Ziel des Bauherrn ist es das Objekt in der Planung, Entwicklung und Ausführung nach DGNB (Gebäude-Zertifizierung der Deutschen Gesellschaft für Nachhaltiges Bauen) und QNG (Qualitätssiegel Nachhaltiges Gebäude) zertifizieren zu lassen. Angestrebt wird das Zertifikat "DGNB-Silber" und Fördermittel des Bundes zu erhalten.
Die Zertifizierung beschreibt die Bewertung der Nachhaltigkeit des Objekts. Faktoren für die Zertifizierung sind:
- Standortqualität (bspw. Verkehrsanbindung)
- Prozessqualität (bspw. Qualitätssicherung der Bauausführung o.ä.)
- technische Qualität (bspw. Schallschutz, Immissionsschutz o.ä.)
- ökologische Qualität (bspw. Ressourcengewinnung o.ä.)
- ökonomische Qualität (bspw. Lebenszykluskosten o.ä.)
- Soziokulturelle und funktionale Qualität (bspw. Innenraumluftqualität, akustischer Komfort o.ä.)

0.1.3 Art und Lage
Das Bauvorhaben beinhaltet den Neubau einer Grundschule mit 16 Klassenräumen, Ganztagsbetreuung, Verwaltung, Aula, Mensa und einer Zweifeld-Sporthalle. Die Gebäudeteile sind am Hang gestaffelt, der Höhenunterschied beträgt zwei Geschosse, rd. 9,0m. Das Gebäude wird in einem Zug errichtet.

0.1.4 Baustellenverkehr
Innerhalb des Baufelds hat der AN die Verkehrsverhältnisse sowie die Baustellenzufahrten und -abfahrten gemäß den gesetzlichen Vorschriften eigenverantwortlich zu regeln.
Der Aufzug kann nicht genutzt werden.

0.1.5 Für Verkehr freizuhaltende Flächen
Die Straßen und Gehwege sind grundsätzlich freizuhalten. Eine Nutzung von öffentlichen Flächen ist durch den Unternehmer bei Bedarf rechtzeitig zu beantragen (verkehrsrechtliche Genehmigung).
Die Pflicht zur Verkehrssicherung obliegt dem Auftragnehmer für die Gesamtdauer seiner Arbeiten.
Das erforderliche Reinigen der Fahrstraße außerhalb der Baustelle ist ebenfalls Pflicht des AN.

0.1.7 Anschlüsse
Anschlussmöglichkeiten für Baustrom und Bauwasser stehen auf dem Baugrundstück zur Verfügung, im nördlichen Bereich des Grundstücks, auf der Höhe der Einmündung "Riedgraben".

0.1.8 Baustelleneinrichtung
Als Baustelleneinrichtungsfläche steht das Baugrundstück zur Verfügung, sowie Flächen auf der gegenüberliegenden Straßenseite, siehe Lageplan.
Vor Leistungsaufnahme ist dem AG ein Baustelleneinrichtungsplan vorzulegen, der von diesem freizugeben ist.

0.1.11 Umweltrechtliche Vorschriften
Eine Verunreinigung des Grundwassers durch grundwassergefährdende Stoffe ist vom AN sicher auszuschließen. Betankungen der Fahrzeuge und Baugeräte haben ausschließlich auf versiegeltem (z. B. bituminös befestigtem) Untergrund zu erfolgen. Die gesetzlichen Bestimmungen zum Schutz vor schädlichen Umwelteinwirkungen durch Luftverunreinigung, Lärm, Erschütterungen und ähnliche Vorgänge in der jeweils neuesten und gültigen Fassung, z. B. BImSchG sind unbedingt zu beachten und einzuhalten. Es ist dafür Sorge zu tragen, dass während der Bauausführung Lärm- und Geruchsbelästigung für die Allgemeinheit und die Nachbarschaft durch geeignete Maßnahmen sicher vermieden werden. Die Staubbildung im Zuge der Baumaßnahme ist vom AN durch geeignete Maßnahmen zu verhindern. Als Maschinenöl für die vom AN eingesetzten Geräte, Maschinen, Fahrzeuge, etc. sind ausschließlich biologisch abbaubare Öle und Fette zu verwenden. Geräte die dieser Forderung nicht entsprechen, sind sofort von der Baustelle und vom Projektareal zu entfernen. Bei Schäden durch Zuwiderhandlung haftet der AN in vollem Umfang.

0.1.14 Baumschutz
Die Rodungsarbeiten werden bauseits durchgeführt. Auf dem Grundstück verbleibende Bäume werden durch die Vorgewerke mit Zäunen geschützt. Die Baumschutzzäune dürfen nicht versetzt oder beschädigt werden.

0.1.19 Maßnahmen nach Baustellenverordnung
Die Baustelle unterliegt der Baustellenverordnung. Ein übergeordneter Sicherheitskoordinator wird vom AG gestellt. Der SIGE-Plan ist vor Leistungsaufnahme beim AG anzufordern. Falls der AN zur internen Koordinierung einen weiteren SiGeKo benötigt, sind die entsprechenden Kosten einzukalkulieren.

0.1.22 Vorarbeiten
Rohbauarbeiten Beton und Mauerwerk, Rohbau Holz, Dacharbeiten, Fensterbau, Trockenbau, Estrich

*Hinweis: Angaben zur Ausführung Malerarbeiten*
Angaben zur Ausführung / Malerarbeiten:

1. Allgemein
Alle Positionen diese Leistungsverzeichnisses beeinhalten die Herstellung, Lieferung des erforderlichen Materials und die Montage vor Ort auf der Baustelle, einschließlich aller hiefür notwendigen Personal- und Lohnkosten und des vollständigen Einsatzes aller hierfür notwendigen Maschinen und Werkzeuge, sofern dies nicht anders in der Position beschrieben ist.

Für alle Technischen Vorbemerkungen gilt, dass die Kosten für die Erfüllung der genannten Forderungen als Nebenleistung in die Angebotspreise einzurechnen sind, sofern dafür nicht eine gesonderte Ordnungszahl (Position) in der Leistungsbeschreibung vorgesehen ist. In den Vertragspreisen inbegriffen ist ferner die Beseitigung des aus den Arbeiten anfallenden Verpackungsmaterials und Schuttes sowie die Reinigung der Leistungen und der Arbeitsbereiche (Feinreinigung ausgenommen).

Aufgrund der Größe des Gebäudes sind die ausgeschriebenen Arbeiten in Abschnitten auszuführen. Unterbrechungen sind einzukalkulieren.

2. Ausführung
Für die Ausführung gelten die "Allgemein anerkannten Regeln der Technik und Baukunst", die Allgemeinen Technischen Vorschriften" (ATV) VOB/C sowie z. B. alle in Anwendung zu bringenden Normen, Verordnungen, DIN-Vorschriften und Richtlinien, die Ausführungs- und Verarbeitungsempfehlungen sowie Vorschriften der Hersteller. Ferner sind die Auflagen zuständiger Behörden, Körperschaften des öffentlichen Rechts, z. B. TÜV sowie Versorgungsunternehmen etc. zu berücksichtigen und einzuhalten.

Produkte aus anderen Mitgliedsstaaten der Europäischen Gemeinschaft, die den nachfolgend genannten technischen Vertragsbedingungen nicht entsprechen, werden einschließlich der im Herstellerstaat durchgeführten Prüfungen und Überwachungen als gleichwertig behandelt, wenn mit ihnen das geforderte Schutzniveau, Sicherheit, Gesundheit und Gebrauchstauglichkeit gleichermaßen dauerhaft erreicht wird.

Auf Verlangen hat der Bieter bzw. Auftragnehmer die Unterlagen über die Prüfung und Überwachung der Produkte in deutscher Sprache unverzüglich vorzulegen.

Die Verarbeitungsrichtlinien der Herstellerfirmen sind grundsätzlich zu befolgen. Fachleute der Herstellerfirmen sind im Zweifelsfall hinzuzuziehen.

Die zur Durchführung der eigenen Leistungen erforderlichen Messungen und Bauabschnürungen sind vom AN zu erbringen. Alle Maße sind vom Auftragnehmer im Zuge seiner Arbeitsvorbereitung am Bau zu nehmen.

Verschmutzungen und Beschädigungen der Bodenflächen, Wände mit Sichtoberfläche, Fassadenprofile etc. im Zuge der Arbeiten sind zu vermeiden. Die Verwendung von Reißzwecken, Klammern, Nägeln etc. für die Fixierung der Abdeckungen ist nicht zulässig.

An- und Abschlüsse, Anarbeitungen an anschließende Bauteile etc. sind grundsätzlich in die Einheitspreise einzukalkulieren, sofern nicht gesondert beschrieben.

3. Koordination
Der Aufwand für die Abstimmung mit anderen Gewerken (z. B. Bodenleger) ist in die Einheitspreise einzukalkulieren.

4. Untergrund
Vor Beginn der Malerarbeiten sind alle Untergrundflächen auf Eignung zu prüfen. Beanstandungen oder Bedenken sind umgehend der Bauleitung mitzuteilen. Für evtl. Schäden infolge Nichtbeachtung haftet der AN. Alle zu beschichtenden Wand- und Deckenflächen sind vor Beginn gründlich zu entstauben, diese Leistung ist in die Einheitspreise einzukalkulieren.

Die bauseitigen Oberflächenqualität des Untergrundflächen ist wie folgt vorgesehen:
Abgehängte Decken: Q3.
Gipskartonwände: Q3
Stahlbauteile: Verspachtelt und geschliffen, grundiert

5. Schutzmaßnahmen
Der AN hat gem. DIN 18360 für den Schutz seiner eigenen ausgeführten Leistungen vor Beschädigung und Diebstahl zu sorgen.

6. Lagerplätze /Materialanlieferungen
Lagerplätze im Aussenbereich der Baustelle stehen begrenzt zur Verfügung und werden im Rahmen der BE-Planung entsprechend für die Gewerke vorgesehen. Materiallagerung innerhalb des Gebäudes darf grundsätzlich nur zeitlich eng begrenzt und in Absprache mit der Bauleitung erfolgen. Bei Materiallagerungen auf den Geschossdecken im Gebäude dürfen die üblichen Verkehrslasten nicht überschritten werden. Materiallieferung erfolgen in Absprache mit der Bauleitung. Termine zur Materiallieferung sind mit der Bauleitung abzustimmen.

*Hinweis: Allgemeine Vertragsbedingungen DGNB & QNG - Plus*
ALLGEMEINE VERTRAGSBEDINGUNGEN DGNB & QNG - PLUS

Ziel des Bauherrn ist es das Objekt in der Planung, Entwicklung und Ausführung nach DGNB (Gebäude-Zertifizierung der Deutschen Gesellschaft für Nachhaltiges Bauen) und QNG (Qualitätssiegel Nachhaltiges Gebäude) zertifizieren zu lassen. Angestrebt wird das Zertifikat "DGNB-Silber" und Fördermittel des Bundes zu erhalten.
Das zu erstellende Gebäude wird nach Maßgabe des Zertifizierungssystems der Deutschen Gesellschaft für Nachhaltiges Bauen (DGNB) gemäß dem Kriterienkatalog 2018, Nutzungsprofil Neubau Bildungsbauten, geplant und ausgeführt. Grundlage der Zertifizierung ist eine Überprüfung der eingesetzten Bauprodukte sowie umfangreiche Messungen zur Schadstoffbelastung. Der AN ist dazu aufgefordert, die Voraussetzungen zur Erlangung des DGNB-Silber Zertifikats nicht zu gefährden und seine Leistungen dementsprechend zu erbringen. Zusätzlich verpflichtet sich der AN vertraglich zur Einhaltung der QNG-Qualitätsanforderungen an die Schadstoffvermeidung. Die ausführenden Firmen bestätigen die Erfüllung nach Fertigstellung ihrer Leistungen. Die Anwendung des Bewertungssystems erfolgt planungs- und baubegleitend. Diesbezüglich sind eine kooperative Zusammenarbeit und Abstimmung des AN mit allen am Bau Beteiligten unabdingbar.

Wird für den AN erkennbar, dass die geforderten Qualitäten nach DGNB/QNG nicht eingehalten werden können, ist er verpflichtet den AG darüber unverzüglich schriftlich in Kenntnis zu setzen und Vorschläge zu unterbreiten, welche die Einhaltung des Zertifizierungsziels gewährleisten. Dies impliziert auch den Fall, dass durch Wünsche des AG das Zertifizierungsziel gefährdet ist.

*Hinweis: QNG-PLUS & DGNB NBI & NVS V23 - ZUSÄTZLICHE TECHNISCHE VERTRAGSBEDINGUNGEN*
QNG-PLUS & DGNB NBI & NVS V23 - ZUSÄTZLICHE TECHNISCHE VERTRAGSBEDINGUNGEN

ANFORDERUNG AN BAUSTOFFE UND BAUPRODUKTE

1. NACHHALTIGE BAUPRODUKTE - BAUÖKOLOGISCHE MATERIALANFORDERUNGEN

1.1. Allgemeine Anforderungen

Ziel ist es eine gesundheitsverträgliche Innenraumluftqualität und einen schadstoffarmen Baukörper herzustellen. Dieses Ziel wird durch die ausschließliche Verwendung geruchs-, emissions- und gefahrstoffarmer Baustoffe insbesondere im Innenausbau erreicht. Es dürfen nur Baustoffe zum Einsatz kommen, welche sämtlichen Anforderungen der REACH-Verordnung (Verordnung (EG) Nr. 1907/2006) genügen. Die bauökologischen Materialanforderungen sind maßgeblich für das Bauvorhaben und müssen von allen angebotenen und verwendeten Materialien zwingend erfüllt werden. Gefährliche Stoffe dürfen nicht in den Bauprodukten enthalten sein.

Definition: Gefährliche Stoffe sind alle Stoffe, die erstens in der Richtlinie 2004/73/EG "Anpassung der Richtlinie 67/548/EWG des Rates zur Angleichung der Rechts- und Verwaltungsvorschriften für die Einstufung, Verpackung und Kennzeichnung gefährlicher Stoffe" bzw. nachfolgender Anpassungen und zweitens der aktuellsten Gefahrstoffliste des Hauptverbandes der gewerblichen Berufsgenossenschaften (HVBG) und drittens in der aktuellen Kandidatenliste nach Anhang XV der REACH-Verordnung (EG) Nr. 1907/2006 (sog. SVHC-Liste) genannt werden.
Der Bauherr strebt im Kriterium ENV1.2 (Risiken für die lokale Umwelt) die Erfüllung des Qualitätsniveaus 2 an sowie die Schadstoffvermeidung in Baumaterialien gemäß QNG-Kriterium ANF3-1. Hinsichtlich Schadstofffreiheit und Emissionsfreiheit, entspricht dies überdurchschnittlichen Anforderungen an Bau- und Bauhilfsstoffe. Potenzielle Schadstoffe, die im Projekt detailliert zu betrachten und nachzuweisen sind, sind:

1. Halogenierte und teilhalogenierte Treibmittel
2. Schwermetalle
3. Stoffe, die unter die Biozid-Verordnung (528/2012/EG) fallen
4. Stoffe, die unter die POP-Verordnung (850/2004/EG) fallen
5. Gefahrstoffe gemäß CLP-Verordnung (1272/2008/EG)
6. Organische Lösungsmittel und Weichmacher
7. Besonders besorgniserregende Stoffe (SVHC nach REACH)

Neben den Anforderungen nach DGNB-Zertifizierung müssen die Anforderungen für Nichtwohngebäude nach QNG-Plus für eine nachhaltige Materialgewinnung eingehalten werden. Betrachtungsgrenze ist die Baugrube. Allgemeine Wege/Gestaltung der Außenanlagen werden nicht betrachtet.
Diese sind wie folgt:

- Mindestens 70% der verbauten Hölzer, Holzprodukte und / oder Holzwerkstoffe stammen  nachweislich aus nachhaltiger Forstwirtschaft (FSC/PEFC-zertifiziert inkl. CoC-Zertifikat
- Mindestens 30 % der Masse des im Hoch- und Tiefbau neu eingebauten Betons, der neu  eingebauten Erdbaustoffe und Pflanzsubstrate (Gesamtmasse) weisen einen erheblichen*  Recyclinganteil auf.
 * als Baustoffe mit erheblichen Recyclinganteil gelten:
- Beton unter Verwendung rezyklierter Gesteinskörnungen nach DIN EN 12620 in  den maximal zulässigen Anteilen nach der jeweils gültigen Richtlinie des Deutschen Ausschusses für Stahlbeton e. V. (DAfStb).
- ungebundene Erdbaustoffe aus zertifizierten güteüberwachten Recyclingmaterialien z. B. für den  Einsatz als Sauberkeitsschichten unter Gründungen oder im Bereich des Wegebaus auf dem Grundstück.
- Pflanzsubstrate aus güteüberwachten Recyclingbaustoffen wie Ziegelsplitt für die Gebäude- und Landschaftsbegrünung.

- Dürfen Betonbauteile aufgrund der geltenden anerkannten Regeln der Technik nicht mit einem erheblichen Recyclinganteil ausgeführt werden, so können deren Massen aus der Massenbilanz abgezogen werden. Eine Erläuterung mit Begründung ist in schriftlicher Form vorzulegen.

1.2. Oberflächenbeschichtungen auf nicht-mineralischen Oberflächen

Für dekorative Lacke und Lasuren mit Grundbeschichtungen wie 1K- und 2K-Systeme inkl. Haftgründe/Grundierungen sowie Holzlasuren auf überwiegend nicht mineralischen Oberflächen (ausgenommen Bodenbeläge) im Innenraum dürfen nur wasserverdünnbare Produkte verwendet werden, die einen maximalen Anteil an VOC von 130 g/l aufweisen. In den Produkten dürfen zudem keine Pigmente und Sikkative auf Basis von Blei- Cadmium- und Chrom-VI-Verbindungen enthalten sein. (Nachweis i.d.R. über: Technisches Datenblatt/Sicherheitsdatenblatt/Herstellererklärung zu Inhaltsstoffen)
Grundierungen und Endbeschichtung von beschichteten Metallbauteilen wie Fassadenelemente, Türen, Heizkörper, Heizkühldecken müssen frei von Chrom-VI-Verbindungen sein (Nachweis: Herstellererklärung zu Inhaltsstoffen /Sicherheitsdatenblatt). Feuerverzinkungen gelten nicht als Beschichtungen im Sinne dieses Kriteriums.

Beschichtungen wie Lacke auf PU/PU-Hybridbasis inkl. Grundierung/ Füller für Holzoberflächen wie Parkett, Treppen und andere Holzfußböden müssen einen GISCODE W1, W2+, W3+, W1/DD, W2/DD+ oder W3/DD+ nachweisen. Zudem müssen die Anforderungen an das AgBB-Schema eingehalten werden und in den Produkten dürfen keine Pigmente und Sikkative auf Basis von Blei- Cadmium- und Chrom-VI-Verbindungen enthalten sein. (Nachweis: Sicherheitsdatenblatt, Technisches Datenblatt mit Auslobung des GISCODE sowie der AgBB-Güte, Herstellererklärung zu Inhaltsstoffen)

Öle und Wachse sowie 2K-Öl-Hybridsysteme für Holzoberflächen wie Parkett, Treppenstufen, Treppenkonstruktionen inkl. Geländer und Holzverkleidungen/-vertäfelungen müssen die Anforderungen an GISCODE Ö10+, Ö10/DD+ oder Ö20+ erfüllen. Zudem ist für Beschichtungen von Parkett und Treppenstufen das AgBB-Schema einzuhalten. (Nachweis: Sicherheitsdatenblatt, Technisches Datenblatt mit Auslobung des GISCODE sowie der AgBB-Güte)

1.3. Oberflächenbeschichtungen auf mineralischen Oberflächen

Dekorative Farben und Spachtelmassen (inkl. Q-Spachtel), Grundierungen sowie Tiefengrundierungen, (staubbindende) Beschichtungen, Bodenbeschichtungen ohne spezielle Beständigkeitsanforderungen, Betonlasuren, Grundbeschichtungen wie Betonkontakt oder Aufbrennsperre, Betonkosmetik für mineralische Oberflächen im Innenbereich (ausgenommen: Bodenflächen mit speziellen Beständigkeitsanforderungen (wie OS-Systeme) und Verkehrswege wie Tiefgaragen, Zufahrten) müssen wasserbasiert sein und müssen einen VOC-Gehalt < 30 g/l aufweisen.

Kunstharzestriche mit PMMA-Komponenten, PMMA-Beschichtung von Estrich; Terrazzo, Industrieböden, Parkflächen inkl. Rampen und Tiefgaragen (auch OS-Systeme) mit Ausnahme von Markierungen, PMMA-Wandbeschichtungen, PMMA-Flüssigkunststoffe zur Abdichtung aufgehender Bauteile oder von Wasserabläufen inkl. Kunstharzbeschichtungen auf Bodenbelägen und Wandbeschichtungen (innen) müssen einen VOC-Gehalt < 30 g/l aufweisen und zusätzlich die Anforderungen an das AgBB-Schema einhalten. (Nachweis: Technisches Datenblatt, Sicherheitsdatenblatt).

Innenfarben auf überwiegend mineralischen Oberflächen im Inneren des Gebäudes müssen lösemittelfrei, formaldehydfrei und weichmacherfrei gemäß VdL-Richtlinie 01 sein. (Nachweis: Technisches Datenblatt, Sicherheitsdatenblatt)

Acrylat-Beschichtungen mit besonderen Anforderungen in Innenräumen wie Schutzbeschichtungen mit WHG-Zulassung (Sprinklertanks etc.) oder Beständigkeit gegen Säuren, Öle etc. (z.B. Aufzugschacht, Technikräume) müssen wasserbasiert sein und einen VOC-Gehalt < 30 g/l aufweisen (Nachweis: Technisches Datenblatt, Sicherheitsdatenblatt).

Dekorative Farben sowie Grundierungen für mineralische Oberflächen im Außenbereich müssen wasserbasiert sein und einen VOC-Gehalt < 30 g/l aufweisen. Zudem sind biozide Wirkstoffe zu deklarieren. Blei-Verbindungen dürfen nur mit einem Gehalt ? 0,1% vorkommen. (Nachweis: Technisches Datenblatt, Sicherheitsdatenblatt, Herstellererklärung).

Für Fassadenaußenputze auf Beton, Mauerwerk oder WDVS mit und ohne Filmschutz/algizide Ausrüstung müssen wasserbasiert sein und einen VOC-Gehalt < 30 g/l aufweisen. Zudem sind biozide Wirkstoffe zu deklarieren und Blei-Verbindungen < 0,1 % einzuhalten. (Nachweis: Sicherheitsdatenblatt)

Reaktive PU-Produkte zur Beschichtung von mineralischen Oberflächen wie Kunstharzestriche mit PU-Komponenten, PU-Versiegelungen, PU-Sperrschicht unter Parkettbelägen, PU-Wandbeschichtungen, 2K-PU-Lacke, Flüssigkunststoffe (Innen und außen) zur Abdichtung aufgehender Bauteile oder von Wasserabläufen und PU-Bodenbeschichtungen (gilt nicht für OS-Systeme etc.) an Boden, Decke und Wand müssen die Anforderungen an GISCODE PU10 oder PU40 erfüllen. Für Kunstharzestriche inkl. Kunstharzbeschichtungen müssen zudem die Anforderungen an das AgBB-Schema eingehalten werden. (Nachweis: Technisches Datenblatt mit Auslobung des GISCODE sowie der AgBB-Güte, Sicherheitsdatenblatt)

Reaktive Epoxidharzbeschichtungen auf mineralischen Oberflächen an Boden und Wand (innen und außen) wie Kunstharzestriche mit EP-Komponenten, EP-Versiegelungen, 2K-EP-Lacke, EP-Wandbeschichtungen und EP-Bodenbeschichtungen (gilt nicht für OS-Systeme etc.) müssen die Anforderungen nach GISCODE RE05, RE10, RE20 oder RE30 erfüllen und weisen einen Emissionsnachweis gemäß AgBB-Schema als Einzelprodukt oder im System auf. (Nachweis: Emissions-Prüfbericht, Sicherheitsdatenblatt)

Für EP-/PU-Grundierungen und Beschichtungen mit speziellen Anforderungen für Boden- und Wandflächen (innen und außen) wie bei Industrieböden, Parkflächen und Tiefgaragen inkl. OS-Systemen mit Aufnahme von Markierungen müssen die Anforderungen an GISCODE PU10, PU20, PU40 (ALT), PU60 (ALT), RE05, RE10, RE20, RE30, RE40 oder RE50 erfüllt sein (Nachweis: Technisches Datenblatt mit Auslobung des GISCODE, Sicherheitsdatenblatt).

1.4. Kleb- und Dichtstoffe

Klebstoffe für Tapeten müssen entweder Pulverprodukte oder lösemittelfreie Dispersionsklebstoffe (GISCODE D1) sein (Nachweis: Technisches Datenblatt/Sicherheitsdatenblatt).

PU- und Dispersionsklebstoffe für Wärmedämmstoffe an Fassade und Dach müssen einen VOC-Anteil < 40 g/l einhalten. Zudem muss nachgewiesen werden, dass die Summe der Chlorparaffine (kurzkettig, mittelkettig und langkettig) < 0,1 % beträgt. Zusätzlich dürfen PU-Klebstoffe einen Anteil an TCEP, PBB und PBDE von maximal < 0,1 % beinhalten. (Nachweis: Technisches Datenblatt, Herstellererklärung, Sicherheitsdatenblatt).

PU-Kleber und silanmodifizierte Polymere für Sockelleisten, Türschienen und Stützenkleber (Doppel oder Hohlboden) unterliegen den Anforderungen nach GISCODE PU10, PU20 oder RS10 (Nachweis: Sicherheitsdatenblatt). Zusätzlich muss nachgewiesen werden, dass die Summe der Chlorparaffine (kurzkettig, mittelkettig und langkettig) < 0,1 % beträgt (Nachweis: Herstellererklärung).

PU-Systemkleber für Trockenestrich, Hohlboden oder Trockenbauplatten müssen lösemittelfrei sein und erfüllen die Anforderung an GISCODE RU1. Zudem darf jeweils der Anteil an TCEP, PBB, PBDE sowie die Summe von Chlorparaffinen (kurzkettig, mittelkettig und langkettig) maximal < 0,1% betragen (Nachweis: Technisches Datenblatt, Sicherheitsdatenblatt, Herstellererklärung).

Dichtungsmassen, Dichtstoffe, Klebestoffe für punkt- und linienförmige Verklebungen von Bauteilen im Innenraum und Lüftungskanälen im Gebäudeinneren wie Acrylatdichtstoffe, Silikondichtstoffe und SMP-Dichtstoffe zur kleinflächigen Verklebung von mechanisch belasteten Fugen an allen Anwendungen darf die Summe der Chlorparaffine einen maximalen Anteil von < 0,1 % aufweisen. Die Anforderungen an Chlorparaffine gelten dabei für die Summe an kurz-, mittel- und langkettigen Chlorparaffinen. Zudem müssen biozide Wirkstoffe in Silikonen deklariert werden. (Nachweis: Herstellererklärung zu Inhaltsstoffen). Des Weiteren müssen die Anforderungen nach GISCODE PU10, PU20, RS10, DA20, DSE20, DSA20, DSO20 oder DH20 erfüllt werden. Nicht betrachtet wird der Glasbau und Brandschutzsilikone.

Montagekleber und Dichtstoffe auf Basis von PU und PU-Hybride, MS-Polymer, SMP, Acrylate oder Silikone zur Herstellung der Luftdichtigkeit an der Fassade, Fenster und Außentüren dürfen einen maximalen Anteil an TCEP, PBB, PBDE und Chlorparaffinen von < 0,1% beinhalten (Nachweis: Herstellererklärung). Die Anforderungen an Chlorparaffine gelten dabei für die Summe an kurz-, mittel- und langkettigen Chlorparaffinen. Zudem müssen bauseitig verarbeitete Kleb- und Dichtstoffe auf Basis von PU-, PU-Hybrid- und SMP-Rezepturen (silanmodifizierte Polymere) in Innenräumen lösemittelfrei oder die Anforderungen an GISCODE PU10, PU 20, PU40 (ALT) bzw. PU50 (ALT) einhalten. (Nachweis: Technisches Merkblatt, Sicherheitsdatenblatt)

1.5. Bodenbeläge

Textile Bodenbeläge müssen mit dem GUT-Gütesiegel oder Umweltzeichen Blauer Engel DE-UZ 128 ausgezeichnet sein (Nachweis: Technisches Datenblatt, Zertifikat).

Elastische Bodenbeläge dürfen nur verwendet werden, wenn ein Emissionsnachweis zur Einhaltung der AgBB-Kriterien vorliegt (Nachweis: Emissionsprüfbericht) und die Summe der Chlorparaffine (kurzkettig, mittelkettig und langkettig) einen maximalen Anteil < 0,1 % beträgt (Nachweis: Herstellererklärung). Die Anforderungen an Chlorparaffine gelten dabei für die Summe an kurz-, mittel- und langkettigen Chlorparaffinen. Zusätzlich dürfen keine Zinn-, Cadmium oder Bleistabilisatoren enthalten sein (Nachweis: Technisches Datenblatt, Herstellererklärung) Für Kautschukbeläge gilt zudem die die Anforderung, dass krebserzeugende Nitrosamine mit maximal < 0,011mg/kg oder < 0,0002 mg/m³ vorliegen (Nachweis: Herstellererklärung). Für PVC-Bodenbeläge gilt zudem die Anforderung, dass reproduktionstoxische Phtalate mit maximal < 0,1 % vorliegen und, dass keine Cadmium- und Bleistabilisatoren enthalten sind.

Mehrschichtige Bodenbeläge aus Holz- oder Holzwerkstoffen - auch Systeme wie Laminate Parkette und Holzfußböden, Bambusparkette halten die Anforderungen gem. AgBB-Schema ein Zudem muss geräuchertes Holz die Anforderung an Ammoniak28d < 0,10 mg/m³ einhalten. (Nachweis: Technisches Datenblatt, freiwilliger Nachweis durch ETA oder Gutachten gemäß MVV TB D 3, Herstellererklärung zu Inhaltsstoffen)

Verlegeunterlagen für Bodenbeläge wie Verlege- und Dämmplatten zum Zwecke des Wärme- und Trittschallschutzes müssen die Anforderungen an das AgBB-Schema einhalten. Für Gummi- und Kautschukprodukte müssen zusätzlich die Anforderungen an PAK < 50 mg/kg, BaP < 5 mg/kg und krebserzeugende Nitrosamine < 0,011 mg/kg oder < 0,0002 mg/m³ eingehalten werden. (Technisches Datenblatt, allgemeine bauaufsichtliche Zulassung, Herstellererklärung zu Inhaltsstoffen)

1.6. Naturstein-Bodenbeläge

Nicht filmbildende Imprägnierungen auf Natur- und Betonwerksteinbodenbeläge müssen aromatenfrei nach GISCODE GH10 (Nachweis: Technisches Datenblatt, Sicherheitsdatenblatt) aufweisen.

1.7. Verlegewerkstoffe/Verlegehilfsstoffe

Grundierungen, Voranstriche, Spachtelmassen und Klebstoffe sämtlicher Wand- und Bodenbeläge (außer Tapeten) müssen die Anforderungen an GISCODE D1, ZP1, RU0,5, RU1, RE05, RE10, RE20, RE30 oder RS10 erfüllen (Nachweis: Sicherheitsdatenblatt). Zudem müssen die Anforderungen des EMICODE EC1, EC1Plus, EC1-R, EC1Plus-R oder das Umweltzeichen Blauer Engel DE-UZ 113 erfüllt sein. Zudem müssen Klebstoffe für Bodenbeläge, sofern kein Blauer Engel vorliegt, die Anforderungen an das AgBB-Schema einhalten (Nachweis: Zertifikat/Technisches Datenblatt)

Sperranstriche, Abdichtungen unter Fliesenbelägen, Rissharze (Estrich) und Beschichtungen auf Basis von Epoxidharz-, PU-und PMMA-Harzen sowie auf Acrylat- Dispersionsbasis für Boden- und Wandaufbauten mit Feuchtigkeitsbeanspruchung gelten die Anforderungen GISCODE D1, RE05, RE10, RE20, RE30, RU0,5, RU1, PU 10, PU 20, PU40 (ALT), PU50 (ALT) oder RMA10. (Nachweis: Zertifikat/Technisches Datenblatt)

1.8. Betontrennmittel

Betontrennmittel wie Schalöle und Trennmittel für die Betonage müssen die Anforderungen an GISCODE BTM01, BTM05, BTM10 oder BTM15 erfüllen (Nachweis: Sicherheitsdatenblatt) und VOC < 3% (Druckfassung) sowie inhärent biologisch abbaubar nach OECD302 sein.

1.9. Metallbleche- und Korrosionsschutzbeschichtungen Metalle, Metallprodukte

Werksseitig und bauseitig aufgebrachte reaktive Brandschutzbeschichtungen (1K- und 2K-Systeme) für Metallbauteile im Innenbereich müssen frei von Halogenen sein und müssen einen VOC-Gehalt < 50 g/l aufweisen. Zudem ist das AgBB-Schema oder eine Leistungsausweisung auf Basis einer europäischen technischen Bewertung (ETA) einzuhalten. (Nachweis: Sicherheitsdatenblatt, Technisches Datenblatt mit Auslobung der AgBB-Güte oder abZ, Herstellererklärung zu Inhaltsstoffen).

Für tragende Metallbauteile ((Wandstärke > 3 mm) wie z.B. Atriumkonstruktion, Brücken etc.) gilt, dass für Korrosionsschutzbeschichtungen der Korrosivitätskategorie C2 nur wasserbasierte Beschichtungen mit einem VOC-Gehalt < 140 g/l verwendet werden dürfen (gem. Kat A/i oder A/j nach Decopaint-Richtlinie). Für Korrosionsschutzbeschichtungen der Korrosivitätskategorie C3 darf der maximale VOC-Gehalt des Gesamtsystems maximal 90 g/m², für die Korrosivitätskategorie C4 maximal 120 g/m² betragen (Nachweis: Herstellererklärung mit VOC-Berechnung zu Schichtaufbauten)

Für den Korrosionsschutz von nicht-tragenden Metallbauteilen Innen und Außen (Metallbauteile wie Treppengeländer, Metallunterkonstruktionen, Zargen, Stahltüren, Fassadenelemente, Wärme- und Kälteübertragungsflächen, Kälterohre, Sprinklerrohre, Haftgründe auf Pulverlacken von Türen/Zargen, Beschichtungen auf Metalldecken, TGA-Rohren und Verteilerschränke (Elektro, MSR, EDV, Feuerlöschschrank) sowie Effektbeschichtungen dürfen nur wasserverdünnbare Produkte mit einem VOC-Gehalt < 300 g/l verwendet werden. (Nachweis: Technisches Datenblatt, Sicherheitsdatenblatt, Nachhaltigkeitsdatenblatt)

Für Dachdeckungen, Gaubenbekleidungen, Dachrinnen oder Regenfallrohre aus unbeschichteten Blechen aus Kupfer, Titanzink und verzinktem Stahl mit einer bewitterten Flächen > 50 m² müssen Regenwasserreinigungsanlagen vorgesehen werden bzw. muss der Nachweis über den Abtrag gem. Leitfaden UBA 17/05 geführt werden.

Die Anforderungen gelten sowohl für Vor-Ort verarbeitete Oberflächenbeschichtungen als auch für werkseitig aufgebrachte Oberflächenbeschichtungen.

1.10. Bitumenprodukte zur Abdichtung

Kalt verarbeitete Bitumenbeschichtungen inkl. Voranstriche-, Kleber und Versiegelungen zur Dach- bzw. Bauwerksabdichtung gegen Erdreich (innen und außen) müssen die Anforderung nach GISCODE BBP10 oder BBP20 erfüllen. Für Bitumenvoranstriche und Haftgründe bei Umkehrdächern kann zusätzlich die Eignung nach GISCODE BBP30 nachgewiesen werden (Nachweis: Technisches Datenblatt, Sicherheitsdatenblatt)

Durch Regenwasser bewitterte Bitumenbahnen auf Dächern (ausgenommen Gründachaufbauten dürfen keine CMR-Stoffe der Kategorie 1A/1B enthalten. Biozide Wirkstoffe müssen deklariert werden. Für den eluat kumulierten Austrag gilt, dass der Anteil an Mecoprop (MCPP) < 47,0 mg/m² nicht überschritten werden darf. (Nachweis: Technisches Datenblatt, Herstellererklärung zu Inhaltsstoffen, Prüfzeugnis von Elutionsversuch nach CEN/TS 16637-2)

1.11. Holzschutzmittel und Holzwerkstoffe

Innenliegende tragende Holzbauteile nebst Auskragungen nach Außen müssen konstruktiv nach DIN 68800-2 (GK0 oder GK1) geschützt werden oder es müssen natürlich dauerhafte oder modifizierte Hölzer gemäß DIN 68800-1 verwendet werden. (Nachweis: Planung und Beschreibung, Auszüge aus LVs, technisches Datenblatt)

Zusätzlich sind die folgenden Anforderungen zu beachten:
- Reproduktionstoxische Borverbindungen ? 0,10 %
- Deklaration biozider Wirkstoffe
- GK 0 und 1: Holzschutz nur konstruktiv nach DIN 68800-2
- GK 2 und 3: Einsatz zugelassener Biozidprodukte nach 528/2012/EG oder durch BAUA oder DIBT

Für Außenliegende tragende Holzbauteile dürfen nur für die GK3 und 4 verkehrsfähige Biozidprodukte nach 528/2012/EG verwendet werden. Der Anteil an reproduktionstoxischen Borverbindungen muss < 0,1% sein, biozide Wirkstoffe müssen deklariert werden. Für die GK 1 und 2 muss der Holzschutz konstruktiv nach DIN 68800-2 erfolgen, für die GK2 darf Holz der Dauerhaftigkeitsklasse 1-3 nach DIN EN 350 eingesetzt
werden. (Nachweis: Technisches Datenblatt, Sicherheitsdatenblatt, Auszüge aus LV 's, Konstruktionspläne und Beschreibungen)

Für masshaltige Holzbauteile wie Außentüren und Außenfenster dürfen nur verkehrsfähige Biozidprodukte nach 528/2012/EG verwendet werden. Der Einsatz von Bioziden im Innenraum ist untersagt. (Nachweis: Technisches Datenblatt, Sicherheitsdatenblatt)

Für nicht masshaltige Holzbauteile ist im Innenbereich der Einsatz von chemischem Holzschutz untersagt. Im Außenbereich wie Fassade und Terrasse dürfen vorbeugende Behandlungen und Imprägnierungen einen Anteil an reproduktionstoxischen Borverbindungen von max. 0,1 % aufweisen, biozide Wirkstoffe müssen deklariert werden. (Nachweis: Technisches Datenblatt, Sicherheitsdatenblatt, Auszüge aus LV' s, Konstruktionspläne und Beschreibungen)

Zusätzlich sind die folgenden Anforderungen zu beachten:
- Reproduktionstoxische Borverbindungen ? 0,10 %
- Deklaration biozider Wirkstoffe
- GK 0 und 1: Holzschutz nur konstruktiv nach DIN 68800-2
- GK 2 und 3: Einsatz zugelassener Biozidprodukte nach 528/2012/EG oder durch BAUA oder DIBT

Innentüren aus Holzwerkstoff dürfen einen Anteil von 0,10 ppm Formaldehyd (0,124 mg/m³) nicht überschreiten (Nachweis: Prüfnachweis gemäß DIN EN 16516)

Holzwerkstoffe wie Spanplatten, Hochdruckschichtstoff- (HPL) und OSB-Platten (für z. B. Trockenbau, Bekleidungen an Decke/ Wand, Akustikdecken, Raumakustikelemente, Einbaumöbel etc.) (ausgenommen Türen und Sanitärtrennwände) sowie Tischler-, Faser-, Furnier- und Massivholzplatten für den Holzbau und Innenausbau dürfen einen Anteil von 0,08 ppm Formaldehyd (0,096 mg/m³) in der Prüfkammer nicht überschreiten und dürfen einen Anteil an reproduktionstoxischen Borverbindungen von max. 0,1 % aufweisen. Für Spanplatten, Hochdruckschichtstoff- (HPL) und OSB-Platten muss zusätzlich die Einhaltung des AgBB-Schemas nachgewiesen werden.

1.12. Kunststoffe aus PVC

Bei Wand- und Deckenbeläge (z.B. Vinyltapeten, Wandbekleidungen) und Beschichtungen (z.B. flüssige Tapeten, Dekorapplikationen), Lichtkuppeln und Kunststofffenster aus PVC sowie PVC-Folien zur Abdichtung an Dach und Außenwand UG dürfen keine Zinn-, Cadmium und Bleistabilisatoren enthalten sein. Zudem muss ein maximaler Anteil von < 0,1 % reproduktionstoxische Phthalat-Weichmacher eingehalten werden. Für Wandbekleidungen und -beschichtungen ist zusätzlich das AgBB-Schema einzuhalten. (Nachweis: Technisches Datenblatt mit Auslobung der AgBB-Güte oder freiwilliger Nachweis durch ETA oder Gutachten gem. MVV TB D 3, Herstellererklärung zu Inhaltsstoffen)

1.13. Dämmstoffe und Ortschäume

Ort- und Montageschäume für die Montage von Außentüren, Außenfenstern sowie im Innenausbau (z.B. Türzargen), die nicht die Anforderungen nach B1 bzw. > C erfüllen müssen, müssen die Anforderungen gem. EMICODE EC1Plus erfüllen und müssen frei von halogenierten Treibmitteln, Chlorparaffinen und TCEP sein. Die Anforderungen an Chlorparaffine gelten dabei für die Summe an kurz-, mittel- und langkettigen Chlorparaffinen. (Nachweis: Zertifikat, Herstellererklärung zu Inhaltsstoffen)

Der Einsatz von Montageschäumen für Dämmstoffe z.B. für die Verklebung von WDVS, Perimeterdämmungen, Kellerdeckendämmung und Flachdachdämmung ist nicht gestattet (Ausnahme: In Fugen von WDVS-Dämmplatten dürfen Montageschäume OHNE halogenierte Treibmittel eingesetzt werden).

Dämmplatten aus EPS, XPS, PUR, PIR, Melaminharzschaum, Phenolharzschaum als Dämmstoffe an Wand, im zweischaligen Außenmauerwerk, an Fassade, in Dachaufbauten, Luftschächten, Decken und in Bodenaufbauten (inkl. Fußbodenheizungssystem) sowie PUR-Rohrschalen an Installationen müssen frei von halogenierten Treibmitteln sein. Für EPS/XPS-Platten gilt zusätzlich HBCD < 0,1 %.
Für PUR/PIR-Platten gilt zusätzlich TCEP < 0,1 % einzuhalten. Für Phenolharzschaumplatten ist zudem die Einhaltung des AgBB-Schemas nachzuweisen. (Nachweis: Technisches Datenblatt, freiwilliger Nachweis durch ETA oder Gutachten gemäß MVV TB D 3 sowie abZ, Herstellererklärung zu Inhaltsstoffen)

Sämtliche Dämmstoffe aus Mineralwolle müssen ein RAL-Gütezeichen "Erzeugnisse aus Mineralwolle" nachweisen. (Nachweis: RAL-Gütezeichen)

Dämmstoffe aus natürlichen/ nachwachsenden Rohstoffen wie Holzfasern, Holzwolle, Zellulose, Hanf, Jute, Schafwolle etc. für die Dämmung von Wand, Decke, Boden (Estrich) dürfen einen maximalen Anteil an reproduktionstoxischen Borverbindungen ? 0,10 % beinhalten, müssen biozide Wirkstoffe müssen deklarieret werden. (Nachweis: Technisches Merkblatt, Herstellererklärung zu Inhaltsstoffen)

Dämmstoffe aus EPDM-Kautschuk, Polyethylen (PE) und Polyolefin an haustechnischen Installationen (RLT-Kanäle, Rohre für Installationen Wärme/ Kälte/ Wasser/ Medien) sind frei von halogenierten Treibmitteln und dürfen maximal einen Anteil von 0,1 % an kurzkettigen und mittelkettigen Chlorparaffinen, PBB und PBDE aufweisen. (Nachweis: Herstellererklärung zu Inhaltsstoffen)

1.14. Bauprodukte haustechnischer Installationen

Kabel, Leitungen, Leerrohre sowie Kabelkanäle und Kabelrinnen aus Kunststoff für Elektroinstallationen, Datenverarbeitung und MSR-Technik dürfen maximal einen Anteil an reproduktions-toxische Phthalat-Weichmacher < 0,1 % enthalten sowie jeweils maximal einen Anteil von 0,1 % an PBB, PBDE, Blei und Cadmium aufweisen. (Nachweis: Technisches Datenblatt, Herstellererklärung zu Inhaltsstoffen)

Es ist nur der Einsatz natürlicher Kältemittel gemäß AMEV Kälte 2017 Tab. 4 sowie als zukunftssicher bis 2030 eingestufte Kältemittel gemäß AMEV Kälte 2017 Tab. 3 zulässig (Nachweis: Technisches Datenblatt des Kälteerzeugers und Kältemittels, SDB Kältemittel, Auszug aus LV).

1.15. Flammhemmende Produkte

Spachtelungen, Beschichtungen, Verklebungen bzw. Abdichtungen mit Brandschutzanforderungen wie Kabelschott, RS-Türen, Verglasungen etc. für Brandschottungen innen und außen dürfen maximal einen Anteil von < 0,1 % an PBB, PBDE, TCEP aufweisen. Zudem darf die Summe der Chlorparaffine (kurzkettig, mittelkettig und langkettig) max. 0,1% betragen. (Nachweis: Technisches Datenblatt, Herstellererklärung zu Inhaltsstoffen)

Flammhemmend ausgerüstete Gewebe (Glasfasergewebe) und (Maler-)Vlies in Innenräumen dürfen maximal einen Anteil von 0,1% an Chlorparaffinen aufweisen. Die Anforderungen an Chlorparaffine gelten dabei für die Summe an kurz-, mittel- und langkettigen Chlorparaffinen. Des Weiteren dürfen sie maximal einen Anteil von < 0,1 % an PBB, PBDE und TCEP aufweisen. (Nachweis: Herstellererklärung zu Inhaltsstoffen) (Nachweis: Herstellererklärung zu Inhaltsstoffen)

ANFORDERUNGEN AN DIE ROHSTOFFGEWINNUNG

2. ZUSÄTZLICHE ANFORDERUNGEN

Betrachtungsgrenze ist die Baugrube. Allgemeine Wege/Gestaltung der Außenanlagen werden nicht betrachtet.

2.1. Holz- und Holzwerkstoffe

Für den Nachweis der zertifizierten Herkunft von Holz und Holzwerkstoffen (Kriterium ENV1.3 sowie QNG-Kriterium ANF2) ist die gesamte Lieferkette transparent zu machen. Mindestens 70% der neu eingebauten Hölzer, Holzprodukte und/oder Holzwerkstoffe stammen nachweislich aus nachhaltiger Forstwirtschaft. Hierzu sind die folgenden Dokumente zu übergeben:

- Mengenermittlung (Volumen) der im Gebäude eingesetzten Holzwerkstoffen
- Mengenermittlung (Volumen) des Anteils an Holzwerkstoffen mit FSC-/PEFC-zertifiziertem Holz
- PEFC oder FSC-Zertifizierung des Materials
- COC-Zertifikat des letzten Herstellers/Lieferanten
- Rechnungen oder Lieferscheine aus denen die zertifizierte Ware/Positionen hervorgehen bzw.  der zertifizierte Anteil der Ware unter Ausweisung des verbauten Volumens ersichtlich wird. Auf  dem Lieferdokument müssen die folgenden Informationen ersichtlich werden:
- Nennung der CoC-Zertifizierungsnummer
- Name des zu zertifizierenden Projekts
- Zertifizierungsstatus der nachzuweisenden Position (FSC-/PEFC-zertifiziert)
- Sofern Holzwerkstoffe nur teilweise einen Holzanteil aus nachhaltiger Waldbewirtschaftung  aufweisen, ist das entsprechend anteilige Volumen anzusetzen (bspw. 70% bei "FSC-Mix")

Zudem ist für Holz- und Holzwerkstoffe eine Selbstdeklaration des Herstellers über den Sekundärrohstoffanteil vorzulegen.

2.2. Beton/Erdbaustoffe/Pflanzsubstrate

Die Verwendung von Recycling-Beton mit einem Anteil von 30% ist einzuhalten.
Zudem gilt, dass der AN

1. die erforderlichen Bauleistungen so zu planen und auszuschreiben hat, dass geeignete und  gütegesicherte Recyclingbaustoffe gleichberechtigt mit Baustoffen angeboten werden
  können, die auf der Basis des Einsatzes von Primärrohstoffen hergestellt wurden, und
2. vorrangig Recyclingbaustoffe, insbesondere als Schüttmaterial, Material für Tragschichten, für  den Bau unter Fundamenten oder Verfüllungen, Dämme und Wälle oder als Recyclingbeton  verwendet werden. Andernfalls sind die Gründe zu dokumentieren

Für die Werkstoffgruppe Beton sind folgende Nachweis zu erbringen:
- Massebilanz aller neu eingebauten Betone nach Gewerk inklusive Angaben über den  prozentualen Anteil an der neu eingebauten Gesamtmasse des Baustoffs.
- Die Masse für Beton unter Verwendung rezyklierter Gesteinskörnungen ist separat zu
  ermitteln, der Recyclinganteil ist auf diese Masse zu beziehen.
-Erklärung der Baufirmen über den normgerechten Einsatz von Recyclingbeton
-Prüfzeugnisse für die mineralischen Recyclingmaterialien, die durch anerkannte Prüfstellen  (Fremdüberwachung) erstellt wurden. Diese dürfen bei Auslieferung des Recyclingmaterials  nicht älter als sechs Monate sein.
- Lieferscheine.
- Herstellererklärungen.

Für Erdbaustoffe und Pflanzsubstrate muss die Anforderung erfüllt werden, dass mindestens 30% der Masse (kg) der Summe der neu einbauten Produkte an Erdbaustoffen und Pflanzsubstraten einen erheblichen Recyclinganteil haben.

- Als erheblicher Recyclinganteil gilt: ungebundene Erdbaustoffe aus zertifizierten  güteüberwachten Recyclingmaterialien z.B. für den Einsatz als Sauberkeitsschichten unter  Gründungen oder im Bereich des Wegebaus auf dem Grundstück
- Pflanzsubstrate aus güteüberwachten Recyclingbaustoffen wie Ziegelsplitt für die Gebäude-
  und Landschaftsbegrünung
Als ungebundene Erdbaustoffe gelten beispielsweise folgende Schichten:
- Bettung
- Tragschicht
- F1-Material
- Weitere Produkte, die sich in diese Kategorien einordnen lassen. Bei Unklarheit ist das  DGNB-Auditoren-Team zu kontaktieren

Für die Werkstoffgruppe Erdbaustoffe und Pflanzsubstrate sind folgende Nachweis zu erbringen:
- Massebilanz aller neu eingebauten Erdbaustoffe und Pflanzsubstrate nach Gewerke inklusive  Angaben über den prozentualen Anteil an der neueingebauten Gesamtmasse des Baustoffes.
- Die Masse für Erdbaustoffe und Pflanzsubstrate ist als Summe zu ermitteln, der
  Recyclinganteil ist auf diese Gesamtmasse zu beziehen.
- Lieferscheine.
- Herstellererklärungen.

3. KONTROLLE DER MATERIALQUALITÄT ÜBER FREIGABEPROZESS UND BAUSTELLENBESUCHE

Zur Unterstützung der Bauleitung werden durch den DGNB-Auditor Prüfungen und Freigaben durchgeführt und die eingesetzten Produkte auf der Baustelle stichprobenartig überwacht. Der AN hat mindestens 4 Wochen vor Einleitung oder Ausführung jeglicher Arbeiten oder Bestellungen eine vollumfängliche Materialdeklaration (EXCEL-Vorlage wird gestellt) aller zu verwendenden Baustoffe an die Bauleitung zur Freigabe vorzulegen. Diese prüft die Unterlagen auf Vollständigkeit und leitet diese an das DGNB-Auditoren-Team weiter (siehe dazu auch Kapitel 4). Alle Baumaterialtypen (Baustoffe, Hilfs- und Zusatzmittel, Nebenstoffe), die in den bauökologischen Materialanforderungen genannt werden, sind grundsätzlich anzugeben. Als Datengrundlage sind die im Kapitel 1 und 2 aufgeführten Nachweise zu verwenden, mindestens aber ist ein Technisches Datenblatt sowie Sicherheitsdatenblätter (falls vorhanden) in digitaler Form einzureichen (= Einzel-PDF je Produkt). Die Unterlagen sind in geordneter Form (Je Produkt ein Ordner, Unterlagen entsprechend zugeordnet) an die Bauleitung zu übergeben.

Herstellererklärungen müssen genau auf die spezifizierten Anforderungen und das jeweilige Bauprodukt ausgestellt sein. Die hierfür nötigen Aufwendungen sind Nebenleistung und werden nicht gesondert vergütet. Sollten ausgeschriebene Leitprodukte/ Leitqualitäten nicht angewendet werden, so hat der AN die Gleichwertigkeit seiner Produktauswahl zu belegen.

Die Bauleitung und Sachverständige im Auftrag des Bauherrn sind berechtigt, die Vorgaben an die Materialauswahl durch Begehungen und Kontrollen am Bau zu überprüfen. Rückstellproben der eingebauten Materialien dürfen genommen werden. Bei Mängeln oder Beschwerden können chemisch analytische Materialprüfungen durchgeführt werden.

4. NACHWEIS DER BAUPRODUKTE FÜR DIE ZERTIFIZIERUNG

Die Vollständigkeit der Unterlagen wird durch die Bauleitung überprüft und dem DGNB-Auditor zur inhaltlichen Prüfung und Freigabe spätestens 3 Wochen vor Bestellung (bei Fertigprodukten wie Bodenbelägen, Fenstern o.Ä.) oder dem vorgesehenen Einbau (wie bspw. Lacke, Kleber, etc.) übermittelt.
Für den Fall, dass die o.g. Nachweise nicht termingerecht und in der gewünschten Form zur Verfügung gestellt werden, übernimmt der AN die volle Verantwortung. Dies gilt auch, wenn durch mehrfache Prüfungen, Recherchen etc. Mehraufwendungen entstehen. Im Rahmen der DGNB-Zertifizierung ist ein einmaliger Prüf- und Freigabelauf einschließlich von maximal einer gesammelten gewerkeweisen Nachtragungen enthalten. Zusätzliche Prüf- und Freigabeläufe werden dem AN auf Stundenbasis zu den üblichen Stundensätzen in Rechnung gestellt.

Dem Bieter oder AN wird empfohlen sich bei der Auswahl der Materialien und Zusammenstellung der notwendigen Produktnachweise die Zuarbeit des Herstellers oder Lieferanten zu versichern. Der AN und die Bauleitung werden über die Freigabe der jeweiligen konformen Produkte informiert.

Um den Nachweis für die Nachhaltigkeitszertifizierung führen zu können, ist die Nennung weiterer Angaben erforderlich. Diese sind tabellarisch nach Maßgabe des DGNB-Auditors aufzubereiten. Hierin enthalten sind Daten über das jeweilige Bauprodukt, den Hersteller, die vorhandenen Nachweise, Gewerk, Funktion, Einbauort und eine Flächenermittlung. Eine entsprechende Vorlage wird bei Auftragserteilung übermittelt.

5. KONTROLLE DER MATERIALQUALITÄT ÜBER MESSUNG DER INNENRAUMLUFTHYGIENE

Für die Lufthygiene gelten verbindliche Grenzwerte. Die Umsetzung der geforderten Materialqualitäten aus der Anlage "Bauökologische Materialanforderungen" ist zu deren Einhaltung obligatorisch. Zur Kontrolle der Grenzwerte werden nach Fertigstellung Raumluftmessungen im Gebäude durchgeführt. Hierbei ist die folgende Qualität der Lufthygiene bei normaler Raumlufttemperatur (21°C) bzw. üblicher Nutzungstemperatur von Räumen zwingend einzuhalten:
  - Der Gesamtgehalt leichtflüchtiger Verbindungen (TVOC) in der Raumluft muss bei  Nutzungsbeginn 1.000 µg/m³ auf jeden Fall unterschreiten. Spätestens 4 Wochen nach  Fertigstellung der Arbeiten ist ein TVOC-Gehalt kleiner als 1.000 µg/m³ einzuhalten. Dieser  TVOC-Gehalt versteht sich als Summenwert der Stoffe nach DIN EN ISO 16000 - 6.
  - Offizielle Richtwerte der "Innenraumlufthygiene-Kommission" (IRK) des Umweltbundesamtes  (hier: Richtwert (RW I) sind in jedem Fall zu unterschreiten.
  - Maximaler Formaldehyd-Gehalt: 60 µg/m³. Der Formaldehyd-Gehalt wird nach den Vorgaben  der DIN ISO 16000-3 ermittelt.
  - Mindestanforderung Richtwert I für Formaldehyd von 100 µg/m³ darf nicht überschritten  werden.

Zur Abnahme des Bauwerks werden gezielte Prüfungen und Messungen durchgeführt, um die Einhaltung der geforderten Schadstoff- und Komfortkriterien zu überprüfen. Sollten die festgelegten Zielwerte für chemische Stoffe bei der Abnahme nicht eingehalten werden, dann ist dieser Mangel von allen AN zu beheben, um die vereinbarte Güte herzustellen. Zu ihren Lasten gehen auch alle Aufwendungen für weitere Prüfungen und Maßnahmen, die erst durch das Auftreten von Mängeln erforderlich werden (z. B. Durchführung und Nachweis eines Lüftungsprogramms, erneute Messungen).

ANFORDERUNGEN AN DIE BAUSTELLE

6. ANFORDERUNGEN ZUM UMWELTSCHUTZ AUF DER BAUSTELLE

Die negativen Auswirkungen auf die lokale Umwelt während der Bauphase sollen minimiert werden. Hierzu werden die Bauausführenden auf der Baustelle hinsichtlich relevanter Umweltthemen sensibilisiert und geschult. Alle einschlägigen Umweltschutzgesetze und deren Einhaltung für den gesamten Bauprozess sind sicherzustellen. Außerdem wird die Notfallvorsorge auf der Baustelle zur Vorbeugung von Umweltschäden sichergestellt.

6.1. Boden- und Grundwasserschutz

Der AN muss sicherstellen, dass keine chemischen Verunreinigungen in den Boden oder das Grundwasser gelangen. Auf der Baustelle dürfen keine Stoffe, welche mit der chemikalienrechtlichen Kennzeichnung "umweltgefährlich" versehen sind, verwendet werden. Für unvermeidbare, umweltgefährliche Baumaterialien muss auf der Baustelle sichergestellt werden, dass diese Stoffe nicht in Kontakt mit der Umwelt kommen. Derartige Stoffe sind durch Einträge in Sicherheitsdatenblätter oder entsprechende Kennzeichnung durch R-Sätze R50-59 (bzw. GHS H-Sätze H400- H420 nach CLP-Verordnung (EG) Nr. 1272/2008) gekennzeichnet.
Besonders zu schützen sind außerdem gewachsene Bodenschichten. Der Schutz wertvoller Böden und Biotope erfolgt durch beispielsweise nicht befahrbare, eingezäunte Schutzflächen.
Darüber hinaus hat der AN dafür Sorge zu tragen, dass schädliche mechanische Einflüsse wie z.B. unnötige Verdichtung oder die Vermischung unterschiedlicher Bodenschichten, vermieden werden.
Das Konzept des Boden- und Grundwasserschutzes ist auf der Baustelle zu schulen und die Umsetzung zu prüfen (z.B. Auszüge aus den Baustellentagebüchern bzw. Einweisungsprotokolle).

6.2. Abfallvermeidung und -fraktionierung auf der Baustelle

Gemäß dem Kreislaufwirtschaftsgesetz (KrWG) und Landesabfallgesetz müssen Abfälle vermieden, verwertet oder umweltgerecht entsorgt werden. Vom AN ist ein Abfallkonzept vorzulegen. Dazu werden die Abfälle auf der Baustelle getrennt gehalten und nach den Vorgaben der Gewerbeabfallverordnung (GewAbfV) entsorgt. Mindestens werden die Fraktionen mineralische Abfälle, gemischte Baustellenabfälle, Wertstoffe, gefahrenstoffhaltige Abfälle und Problemabfälle getrennt gesammelt. Die Bauleitung des AN kontrolliert die Materialtrennung und die korrekte Nutzung der Sammelstellen. Das Abfallkonzept ist auf der Baustelle zu schulen und die Umsetzung zu prüfen (z.B. Auszüge aus den Baustellentagebüchern bzw. Einweisungsprotokolle).

Darüber hinaus gelten alle Anforderungen und Angaben gem. DGNB/QNG-Pflichtenheft.

7. AUSNAHMEREGELUNG

Ist aus technischen oder funktionalen Gründen (d. h. in Ermangelung eines funktional gleichwertigen Produktes oder einer Konstruktionsalternative, welche die Anforderungen erfüllen) eine der genannten Produktanforderungen nicht umsetzbar, werden Ausnahmen von den Anforderungen zugelassen. Die Abweichung von den Anforderungen muss unter Angabe des Produktes, des Grundes der Abweichung, der technischen Anwendung und der eingesetzten Menge dokumentiert und begründet werden. Produktausnahmen aus rein ästhetischen Gründen fallen nicht unter die Ausnahmeregelung.

SCHLUSSERKLÄRUNG

Der Bieter erklärt hiermit, dass ihm bewusst ist, dass das Gebäude nach DGNB und QNG zertifiziert werden soll und er sich vollumfänglich mit den zuvor genannten DGNB/QNG-Anforderungen in Form von zusätzlichen technischen Vertragsbedingungen befasst hat, diese verstanden hat und in seiner Angebotskalkulation berücksichtigt hat. Der Bieter ist sich zudem bewusst, dass Abweichungen von den zuvor benannten DGNB/QNG-Anforderungen dazu führen können, dass die Bewilligung von Fördermitteln gefährdet wird und im schlimmsten Fall nicht geltend gemacht werden können.

*Hinweis: Nachweise und Unterlagen*
Nachweise und Unterlagen

zwei Wochen nach Beauftragung werden durch den AN folgende Unterlagen geliefert:
- Baustelleneinrichtungsplan
- Ausführungsterminplan / Montageablaufplan
- Liste der beteiligten Fachkräfte mit Kontaktdaten

im Zuge der Arbeitsvorbereitung werden durch den AN folgende Unterlagen geliefert:
- Datenblätter und Zulassungen der angebotenen Produkte
- Bemusterung der Materialien

nach der Ausführung:
- Errichterbescheinigung
- Pflegeanleitung
- Nachweise QNG - DGNB siehe extra ZTVs und Positionen.

Nach Erfordernis können weitere Unterlagen verlangt werden.

Die Erstellung bzw. Beschaffung der Unterlagen ist in die Einheitspreise einzukalkulieren, sofern nicht gesondert ausgeschrieben.

### Titel 02 Baustelleneinrichtung und technische Bearbeitung

**02.001 Baustelleneinrichtung**
Baustelleneinrichtung

Einrichten, vorhalten u. räumen der Baustelle, unter Beachtung der anerkannten Regeln der Technik und der behördlichen Vorschriften.

Vor-/ u. unterhalten der Baustelleneinrichtung für sämtliche in der Leistungsbeschreibung aufgeführten Leistungen, einschl. Personalkosten, Geräte und Maschinen, soweit nicht gesondert erfasst, einschl. Betriebsstoffe für die Dauer der Arbeiten; einschl. der für die Durchführung der vertraglichen Leistungen erforderlichen Lager- und Arbeitsplätze.
Die Baustelleneinrichtung ist vor Beginn mit der Bauleitung abzusprechen.
Geländeflächen, auf denen sich Baustelleneinrichtungen
befunden haben, sind in den ursprünglichen Zustand zurück zu versetzen.
Die komplette Baustelleneinrichtung ist den Erfordernissen der Bauaufgabe und des Grundstücks anzupassen.

Enthalten sind:
- Kraneinsatz / Minikrane / Hebezeuge
- Fahrzeuge
- Baustofflager
- Telefon / Mobiltelefon
- Beleuchtung
- Absperrungen, Beschilderung
- Gerüste bis 3,50m Arbeitshöhe (2,00m Bühnenhöhe)
- Sicherung gegen Diebstahl
- Schuttcontainer für Bauschutt und Abfälle aus den eigenen Leistungen
jeweils soweit für die Erbringung der ausgeschriebenen Leistungen erforderlich.

Die Vorhaltung von Telefon / Mobiltelefon auf der Baustelle ist zwingend erforderlich !

Nicht enthalten sind:
- Bauzäune, Schutzwände und -dächer
- Fassadengerüste
Baustellen - WC (bauseits vorhanden)
Menge: 1,000 Psch

**02.002 Rollgerüst bis 5,0m Bühnenhöhe**
Rollgerüst anfahren, aufstellen, nach Bedarf versetzen, abbauen und abtransportieren.

Alu - Rollgerüst mit innenliegendem Leiteraufgang und vierseitiger, nach Bedarf abnehmbarer Umwehrung.
Inkl. untergelegte Bretter als Schutz der Bodenflächen.

Einsatzort: UG, EG und OG

Bühnenhöhe: bis ca. 5,0m

Grundvorhaltung: keine
Menge: 3,000 Stk

**02.003 Vorhaltung Rollgerüst**
Vorhaltung eines der vorgenannten Rollgerüste, je Kalenderwoche
Menge: 18,000 StWo

*Hinweis: Hinweis Abdeckarbeiten*
Ausgeschrieben ist die Abdeckung von Wänden, Gläsern, Rahmen und Einbauteilen der Fassade, Türen etc. mittels Folie und Abdeckband inkl. dem Entfernen nach Abschluss der Arbeiten.

Die lose Abdeckung der Fußböden wird gemäß VOB als Nebenleistung nicht gesondert vergütet und ist in die Einheitspreise einzukalkulieren.

**02.004 Abkleben Glasfassade / Wände / Türen**
Wand-Bauteile wie:
- Glasfassaden
- Innentüren mit Stahl-Türzargen
- Innentüren mit Holz-Türzargen
- Sichtbetonwände
- Sichtholzwände
- Systemtrennwände mit Furnieroberfläche
- Systemtrennwände mit Glasoberfläche

im Rahmen der Malerarbeiten wirksam abkleben.
Abdeckmaterial nach Aufforderung durch die Bauleitung beseitigen und entsorgen.
Alle Bauteile dürfen nur mit den dazu geeigneten Klebebändern beklebt werden.
Für Kleberückstände bzw. Oberflächenbeschädigungen durch ungeeignete Klebebänder haftet der AN.
Menge: 2000,000 m²

**02.005 Abkleben Kleinflächen/Anlagenteile**
Angrenzende, kleinformatige Bauteile sowie Bau-und Anlagenteile, die nicht beschichtet oder verschmutzt werden dürfen, vor Beginn der Malerarbeiten fachgerecht abkleben und schützen.

Abdeckmaterial nach Aufforderung durch die Bauleitung beseitigen und entsorgen.
Alle Bauteile dürfen nur mit den dazu geeigneten Klebebändern beklebt werden.
Für Kleberückstände bzw. Oberflächenbeschädigungen durch ungeeignete Klebebänder haftet der AN.
Menge: 10,000 m²

**02.006 Abdeckung Boden mit Milchtütenkarton**
Böden mit Milchtütenkarton vollflächig abdecken, Stöße  verkleben. Nach Aufforderung durch die Bauleitung wieder
entfernen und entsorgen.

Nur für Flächen, die als besondere Leistungen abzurechnen
sind, z. B. Vorhaltung der Abdeckung für Fremdgewerke.
Menge: 250,000 m²

**02.007 Abschneiden Randdämmstreifen**
Abschneiden der überstehenden, bauseitigen Randdämmstreifen einschließlich Entsorgung des Restmaterials.

Ausführung nach Aufbringen der Spachtelmasse.
Menge: 500,000 m

**02.008 Erstellen und Übergabe Bestandsdokumentation**
Zusammenstellen und Übergabe der vollständigen Bestandsdokumentation wie beschrieben. Form, Gliederung, Zeitpunkt und Umfang wie angegeben.

Siehe Vorbemerkungen zum LV Abschnitt
"Nachweise und Unterlagen"
Menge: 1,000 Psch

### Titel 03 DGNB und QNG Zertifizierung

**03.001 Materialdeklaration**
Zusammenstellung einer vollumfänglichen Materialdeklaration (EXCEL-Vorlage wird gestellt), die alle beabsichtigten zu verwendenden Baustoffe mit entsprechenden Sicherheitsdatenblättern, technischen Datenblättern und Produktdatenblättern in digitaler Form, auflistet.
Menge: 1,000 Psch

### Titel 04 Malerarbeiten Decken

**04.001 Untergrundvorbereiten, reinigen Decken**
Untergrund als Vorbereitung für die Malerarbeiten von
Staub und losen Verschmutzungen befreien.

Untergrund: GK-Decken, Lochdecke, Fries

Bauteil: Decken im UG, EG, OG
Menge: 2700,000 m²

**04.002 Beschichtung Gipskartondecken, gelocht**
Gelochte Gipskartondecken beschichten:

Grundierung mit Tiefgrund, wasserverdünnbar,
Farbbeschichtung zweifach mit Dispersion deckend weiß.

- Kunststoffdispersion nach DIN 55945
- wasserverdünnbar, umweltschonend und geruchsarm
- frei von foggingaktiven Substanzen
- hoher Weißgrad ähnlich RAL 9016
- diffusionsfähig, SD-Wert < 0,1 m
- Glanzgrad stumpfmatt nach DIN EN 13300
- Nassabriebklasse 3

Untergrund: Gipskarton - Lochdecke
Lochbild: gerade Rundlochung 8/18 R
Oberflächenqualität: Q3
UK Decke: bis ca. 3,0 m über OK FFB

Für Oberflächenbeschichtungen auf mineralischen Oberflächen gelten die Anforderungen aus Kapitel 1.3 der ZTV`s.
Menge: 1970,000 m²

**04.003 Beschichtung Gipskartondecken, glatt**
Gipskartondecken weiß beschichten, wie zuvor beschrieben, jedoch:

Untergrund: Gipskartondecke glatt, Q3
UK Decke: bis ca. 3,0 m über OK FFB

Für Oberflächenbeschichtungen auf mineralischen Oberflächen gelten die Anforderungen aus Kapitel 1.3 der ZTV`s.
Menge: 340,000 m²

**04.004 Beschichtung Gipskartondecken, außen**
Abgehängte Decke aus zementgebundenen Bauplatten im
Außenbereich beschichten.
Grundierung mit Tiefgrund. Deckenflächen zweifach mit
Silikonharzfarbe, gelb, deckend beschichten.

UK Decke : max. 4,0 m über OK FFB
Farbton : gelb, nach wahl des AG´s
Einbauort : Haupteingang EG, Vordach Mensa EG, Vordach Ganztag OG

Für Oberflächenbeschichtungen auf mineralischen Oberflächen gelten die Anforderungen aus Kapitel 1.3 der ZTV`s.
Menge: 170,000 m²

**04.005 Zulage Beschichtung Gipskartondecken über Treppe Windfang**
Zulage für: Gipskartondecke im Windfang, oberhalb der Treppe, gemäß der zuvor beschriebenen Ausführung fachgerecht weiß beschichten.

Die Leistung umfasst sämtliche erforderlichen Vorbereitungs-, Abdeckungs- und Beschichtungsarbeiten einschließlich der erforderlichen Nebenarbeiten.

Aufgrund der Lage der Deckenfläche oberhalb der Treppe ist für die Ausführung ein geeignetes, standsicheres Arbeits- bzw. Gerüstsystem einzukalkulieren, welches auf der Treppe aufgestellt werden kann und einen sicheren Zugang zur zu bearbeitenden Deckenfläche ermöglicht.

Ein geeignetes Gerüst bzw. eine entsprechende Zugangsmöglichkeit wird bauseits nicht zur Verfügung gestellt und ist durch den Auftragnehmer einschließlich An- und Abtransport, Auf- und Abbau sowie erforderlicher Anpassungen vollständig in die Leistung einzukalkulieren.

Untergrund: Gipskartondecke gelocht, Q3
UK Decke: bis ca. 7,50 m über OK FFB

Für Oberflächenbeschichtungen auf mineralischen Oberflächen gelten die Anforderungen aus Kapitel 1.3 der ZTV`s.

Für Oberflächenbeschichtungen auf mineralischen Oberflächen gelten die Anforderungen aus Kapitel 1.3 der ZTV`s.
Menge: 25,000 m²

**04.006 Beschichtung Gipskartondecken in 2-geschossiger Pausenhalle**
Zulage für: Gipskartondecke in der 2-geschossigen Pausenhalle,gemäß der zuvor beschriebenen Ausführung fachgerecht weiß beschichten.

Die Leistung umfasst sämtliche erforderlichen Vorbereitungs-, Abdeckungs- und Beschichtungsarbeiten einschließlich der erforderlichen Nebenarbeiten.

Bauseitig ist ein Flächengerüst vorhanden.

Untergrund: Gipskartondecke gelocht, Q3
UK Decke: bis ca. 7,50 m über OK FFB

Für Oberflächenbeschichtungen auf mineralischen Oberflächen gelten die Anforderungen aus Kapitel 1.3 der ZTV`s.

Für Oberflächenbeschichtungen auf mineralischen Oberflächen gelten die Anforderungen aus Kapitel 1.3 der ZTV`s.
Menge: 275,000 m²

**04.007 Anstrich Deckenfries**
Gipskartondecken weiß beschichten, wie zuvor beschrieben, jedoch:

Anstrich Deckenfries inkl. Aufkantung zur Rasterdecke
Breite ca. 20cm

Untergrund: Gipskarton glatt, Q3

UK Decke: bis ca. 3,0 m über OK FFB

Für Oberflächenbeschichtungen auf mineralischen Oberflächen gelten die Anforderungen aus Kapitel 1.3 der ZTV`s.
Menge: 95,000 m²

**04.008 Anstrich Gibskartonleibung Oberlichter**
Gipskartonverkleidung der Oberlichter weiß beschichten, wie zuvor beschrieben, jedoch:

Abmessung der Oberlichter jeweils 2,37m x 3,90 m

Untergrund: Gipskarton glatt, Q3

UK Decke: bis ca. 5,0 m über OK FFB

Für Oberflächenbeschichtungen auf mineralischen Oberflächen gelten die Anforderungen aus Kapitel 1.3 der ZTV`s.
Menge: 112,000 m²

**04.009 Zulage Anstrich Decken Kleinflächen**
Zulage für die Beschichtung von Deckenflächen als Kleinflächen Gipskartondecke glatt und gelocht:

Einzelflächen unter 5,0m²

Für Oberflächenbeschichtungen auf mineralischen Oberflächen gelten die Anforderungen aus Kapitel 1.3 der ZTV`s.
Menge: 100,000 m²

### Titel 05 Malerarbeiten Wände

**05.001 Probefläche Beschichtung/Lasur CLT-Wände weißpigmente**
Probeflächen für die Lasurbeschichtung von Holzwänden

Anlegen von Probeflächen zur Abstimmung und Festlegung des gewünschten Farbtons, der Farbwirkung und des Beschichtungsaufbaus für die nachfolgende Lasur der vorhandenen Holzwandflächen.

Herstellen mehrerer Probeflächen in unterschiedlichen Farbtönen bzw. Ausführungsvarianten nach Vorgabe des Auftraggebers. Einschließlich der erforderlichen Untergrundvorbereitung, Aufbringen der vorgesehenen Lasur sowie sämtlicher Nebenarbeiten.

Die Probeflächen sind in ausreichender Größe und unter möglichst vergleichbaren Bedingungen wie bei der späteren Ausführung anzulegen. Die Probeflächen sollen in untergeordneten Bereichen, in Absprache mit der Bauleitung angelegt werden.

Ausführung nach Freigabe durch den Auftraggeber. Die festgelegte Ausführung ist anschließend als verbindliche Grundlage für die Beschichtung der übrigen Holzflächen anzusehen.

Abrechnung: je angelegte Probefläche (Stk.).

Für Oberflächenbeschichtungen auf nicht-mineralischen Oberflächen gelten die Anforderungen aus Kapitel 1.2 der ZTV`s.
Menge: 3,000 Stk

**05.002 Ausbessern/Vorbereiten CLT-Wände/Stützen**
Vorhandene Macken, Druckstellen, kleinere Beschädigungen, Verunreinigungen sowie verharzte bzw. harzaustretende Stellen fachgerecht durch örtliches Ausschleifen bzw. Nachschleifen beseitigen. Schleifübergänge gleichmäßig und ansatzfrei an die angrenzenden Sichtflächen anpassen.

Nur nach Absprache mit der Bauleitung.

CLT Wände/Stützen: Fichte / Tanne
Oberfläche: gehobelt

Einbauort: OG
Menge: 250,000 m²

**05.003 Beschichtung/Lasur CLT-Wände weißpigmente**
Beschichtung der Holzwände (CLT) mit einer geeigneten Lasur.

Holzlasur, weiß pigmentiert, mit dezenter Aufhellung und UV-Schutz - die natürliche Holzstruktur und Maserung soll sichtbar bleiben.

Vorbereitung:

Lose Bestandteile und Schleifstaub vollständig entfernen. Die bearbeiteten Flächen sind so herzurichten, dass ein gleichmäßiges und optisch einwandfreies Erscheinungsbild für die nachfolgende Lasur erreicht wird.

Untergrund: Fichte / Tanne
Oberfläche: gehobelt

Einzukalkulieren ist das mehrfache Beschichten (mindestens zweifach, oder nach Angaben des Herstellers)

Weißpigmentanteil ca. 2%, mit UV-Schutz, natürliche matte Optik

Einbauort: EG und OG

Für Oberflächenbeschichtungen auf nicht-mineralischen Oberflächen gelten die Anforderungen aus Kapitel 1.2 der ZTV`s.
Menge: 1900,000 m²

**05.004 Beschichtung/Lasur Stütze weißpigmente**
Beschichtung der Holzstützen mit einer geeigneten Lasur .

Holzlasur, weiß pigmentiert, mit dezenter Aufhellung und UV-Schutz - die natürliche Holzstruktur und Maserung soll sichtbar bleiben.

Vorbereitung:

Lose Bestandteile und Schleifstaub vollständig entfernen. Die bearbeiteten Flächen sind so herzurichten, dass ein gleichmäßiges und optisch einwandfreies Erscheinungsbild für die nachfolgende Lasur erreicht wird.

Einzukalkulieren ist das mehrfache Beschichten (mindestens zweifach, oder nach Angaben des Herstellers)

Ansichtsfläche Stütze: ca. 30cm
Höhe ca. 3,05m

Farbe nach Wahl des AG (Weißpigmentanteil ca. 2%).
Bauteile: Stützen im Innenraum EG und OG
Untergrund: Brettschichtholz Fichte / Tanne
Oberfläche: gehobelt

Für Oberflächenbeschichtungen auf nicht-mineralischen Oberflächen gelten die Anforderungen aus Kapitel 1.2 der ZTV`s.
Menge: 120,000 m²

**05.005 Beschichtung/Lasur Stütze weißpigmente Pausenhalle**
Beschichtung der Holzstützen mit einer geeigneten Lasur .

Holzlasur, weiß pigmentiert, mit dezenter Aufhellung und UV-Schutz - die natürliche Holzstruktur und Maserung soll sichtbar bleiben.

Vorbereitung:

Lose Bestandteile und Schleifstaub vollständig entfernen. Die bearbeiteten Flächen sind so herzurichten, dass ein gleichmäßiges und optisch einwandfreies Erscheinungsbild für die nachfolgende Lasur erreicht wird.

Einzukalkulieren ist das mehrfache Beschichten (mindestens zweifach, oder nach Angaben des Herstellers)

Ansichtsflächen Stütze: ca. 24x62cm
Höhe ca. 7 m

Bauseits ist ein Flächengerüst vorhanden.

Farbe nach Wahl des AG (Weißpigmentanteil ca. 2%).
Bauteile: Stützen im Innenraum EG und OG
Untergrund: Brettschichtholz Fichte / Tanne
Oberfläche: gehobelt

Für Oberflächenbeschichtungen auf nicht-mineralischen Oberflächen gelten die Anforderungen aus Kapitel 1.2 der ZTV`s.
Menge: 100,000 m²

**05.006 Beschichtung/Lasur Binder Pausenhalle weißpigmente**
Beschichtung der Holzbinder mit einer geeigneten Lasur.

Holzlasur, weiß pigmentiert, mit dezenter Aufhellung und UV-Schutz - die natürliche Holzstruktur und Maserung soll sichtbar bleiben.

Vorbereitung:

Lose Bestandteile und Schleifstaub vollständig entfernen. Die bearbeiteten Flächen sind so herzurichten, dass ein gleichmäßiges und optisch einwandfreies Erscheinungsbild für die nachfolgende Lasur erreicht wird.

Einzukalkulieren ist das mehrfache Beschichten (mindestens zweifach, oder nach Angaben des Herstellers)

Ansichtsflächen Binder: h 0,25m / b 0,24m / l 12,8m
Höhe ca. 7 m

Bauseits ist ein Flächengerüst vorhanden.

Farbe nach Wahl des AG (Weißpigmentanteil ca. 2%).
Bauteile: Binder im Innenraum EG Pausenhalle
Untergrund: Brettschichtholz Fichte / Tanne
Oberfläche: gehobelt

Für Oberflächenbeschichtungen auf nicht-mineralischen Oberflächen gelten die Anforderungen aus Kapitel 1.2 der ZTV`s.
Menge: 185,000 m²

**05.007 Untergrund vorbereiten, reinigen Wände Gipskarton und Putz**
Untergrund als Vorbereitung für die Malerarbeiten von Staub und losen Verschmutzungen befreien.

Untergrund: Gipsputz, Gipskartonwände, Zementdeckputz

Bauteil: Wände im UG,EG,OG
Menge: 3500,000 m²

**05.008 Nachspachteln Gipskartonwände auf Q3**
Gipskartonwände - Nachspachteln auf Qualitätsstufe Q3
Fachgerechtes Nachspachteln der vorhandenen Gipskartonwandflächen zur Herstellung der Qualitätsstufe Q3 gemäß den anerkannten Regeln der Technik und den Vorgaben des Systemherstellers.

Die Leistung umfasst das Nachspachteln und Glätten sämtlicher erforderlicher Bereiche, insbesondere Plattenstöße, Fugen, Schraubenköpfe sowie sonstige Unebenheiten und Fehlstellen.

Einschließlich erforderlicher Vorarbeiten, Ausbesserungen, Schleifarbeiten und Reinigung der Flächen zur Herstellung eines gleichmäßig ebenen und für die nachfolgende Beschichtung geeigneten Untergrundes.

Die Ausführung ist so herzustellen, dass die Anforderungen der Qualitätsstufe Q3 erfüllt werden. Sichtbare Unebenheiten, Grate und Spachtelansätze sind zu vermeiden bzw. fachgerecht zu beseitigen.

Abrechnung: nach Aufmaß der bearbeiteten Wandfläche in m².
Menge: 1500,000 m²

**05.009 Beschichtung GK-Wände Dispersionsfarbe**
Wandflächen beschichten:

Grundierung mit Tiefgrund, wasserverdünnbar,
Farbbeschichtung zweifach mit Dispersion deckend weiß:

- Kunststoffdispersion nach DIN 55945
- wasserverdünnbar, umweltschonend und geruchsarm
- frei von foggingaktiven Substanzen
- hoher Weißgrad ähnlich RAL 9016
- diffusionsfähig, SD-Wert < 0,1 m
- Glanzgrad stumpfmatt nach DIN EN 13300
- Nassabriebklasse 1 oder 2

Untergrund: Gipskarton - Wände
Oberflächenqualität: Q3

UK Decke: bis ca. 3,0 m über OK FFB

Für Oberflächenbeschichtungen auf mineralischen Oberflächen gelten die Anforderungen aus Kapitel 1.3 der ZTV`s.
Menge: 2605,000 m²

**05.010 Beschichtung MW-Wände Dispersionsfarbe**
Wandflächen beschichten:

Grundierung mit Tiefgrund, wasserverdünnbar,
Farbbeschichtung zweifach mit Dispersion deckend weiß:

- Kunststoffdispersion nach DIN 55945
- wasserverdünnbar, umweltschonend und geruchsarm
- frei von foggingaktiven Substanzen
- hoher Weißgrad ähnlich RAL 9016
- diffusionsfähig, SD-Wert < 0,1 m
- Glanzgrad stumpfmatt nach DIN EN 13300
- Nassabriebklasse 1 oder 2

Untergrund: Mauerwerkswändemit Gipsputz oder Kalkzementputz
Oberflächenqualität: Q3

UK Decke: bis ca. 3,0 m über OK FFB

Für Oberflächenbeschichtungen auf mineralischen Oberflächen gelten die Anforderungen aus Kapitel 1.3 der ZTV`s.
Menge: 650,000 kg

**05.011 Zulage für Einzelkleinflächen bis zu 2,5 qm**
Menge: 10,000 Stk

**05.012 Zulage für Einzelkleinflächen bis zu 1,0 qm**
Zulage für Einzelkleinflächen bis zu 1,0 qm.
Menge: 5,000 Stk

**05.013 Acrylfugen bis 5-7 mm Breite**
Elasto-plastische Verfugung der Anschlüsse von Decke, Wand oder anderen Bauteilen (Fussleisten, Fliesensockel etc.) mit Dichtstoff auf Acryldispersionsbasis (überstreichbar), inkl. reinigen, abkleben und grundieren.
Fugen anschließend glätten.

Fugenbreite: 5-7 mm

Für Verlegewerkstoffe/Verlegehilfsstoffe gelten die Anforderungen aus Kapitel 1.7 der ZTV`s.
Menge: 1000,000 m

**05.014 Acrylfugen bis 10 mm Breite, mit Hinterfüllung**
Elasto-plastische Verfugung der Anschlüsse von Decke, Wand oder anderen Bauteilen (Fußleisten etc.) mit Dichtstoff auf Acryldispersionsbasis (überstreichbar), inkl. reinigen, abkleben und grundieren.
Fugen anschließend glätten.

Fugenbreite: bis 20 mm
mit Hinterfüllung aus Rundschnur

Für Verlegewerkstoffe/Verlegehilfsstoffe gelten die Anforderungen aus Kapitel 1.7 der ZTV`s.
Menge: 300,000 m

**05.015 Brandschutz-Rundschnur F90**
Fugenverschluss von Stahlbeton-Bauteilen mit Mineralfaser - Rundschnur.

Fugenbreite: 10 bis 20mm
Brandschutz: F90 von innen und von außen

Einbauort: Fugen zwischen Stahlbetonfertigteilen, EG, Sitzstufenanlage
Menge: 65,000 m

**05.016 Fugenverschluss mit Brandschutzschaum F90**
Fugenverschluss von Stahlbeton-Bauteilen mit Brandschutzschaum

Fugenbreite: 10 bis 20mm
Brandschutz: F90 von innen und von außen

Einbauort: Fugen zwischen Stahlbetonfertigteilen, EG, Sitzstufenanlage
Menge: 60,000 m

**05.017 Anarbeiten an bauseits vorhandenen Fußbodenheizungsverteiler**
Fachgerechtes Anarbeiten der bauseitigen Gipskartonwand an den bauseits vorhandenen Fußbodenheizungsverteiler einschließlich sauberer und passgenauer Ausbildung des Anschlussbereiches.

Zwischen Fußbodenheizungsverteiler und Gipskartonwand ist ein geeignetes Kompriband bzw. vorkomprimiertes Fugendichtband einzulegen, um eine fachgerechte Trennung und Ausbildung des Anschlusses sicherzustellen.

Einschließlich sämtlicher erforderlicher Zuschnitte, Anpassungsarbeiten, Befestigungen und Nebenarbeiten zur Herstellung eines sauberen und fachgerechten Anschlusses.

Der vorhandene Fußbodenheizungsverteiler ist bei den Arbeiten zu schützen und darf nicht beschädigt werden.

Abrechnung: je hergestelltem Anschluss an einen Fußbodenheizungsverteiler (Stk.).
Menge: 6,000 Stk

### Titel 06 Bodenbeschichtung

**06.001 Untergrundvorbereitung**
Bodenflächen abkehren, anhaftenden Schmutz mit Spachtel abstoßen, Staub und Schutt entsorgen, Fläche grundieren.

Untergrund: Zementestrich
Menge: 230,000 m2

**06.002 Schleifen und Spachtelung Boden**
Schleifen und vollflächige Spachtelung von Estrichflächen für die Aufnahme einer Kunstharz - Estrichbeschichtung:

Untergrund: Zementestrich
Einbauort: Technikräume und Nebenräume UG, EG, OG
Menge: 230,000 m²

**06.003 Epoxidharzbeschichtung Estrich**
Epoxidharzbeschichtung von Estrichflächen bestehend aus Grundierung und Hauptbeschichtung:

Beschichtungsdicke: mind. 2,0 mm
Rutschhemmung: R 11
Farbe: grau
Einbauort: Technikräume und Nebenräume UG, EG, OG

Für Verlegewerkstoffe/Verlegehilfsstoffe gelten die Anforderungen aus Kapitel 1.7 der ZTV`s.
Menge: 230,000 m²

**06.004 Hohlkehlsockel Estrichbeschichtung**
Hohlkehlsockel inkl. Beschichtung wie zuvor beschrieben an aufgehenden Flächen, als Teil eines Estrichbelags, bestehend aus Kunstharzmörtel.

Kunstharz: Epoxid/PUR
Sockelhöhe: ca. 60 mm

Für Verlegewerkstoffe/Verlegehilfsstoffe gelten die Anforderungen aus Kapitel 1.7 der ZTV`s.
Menge: 326,000 m

**06.005 Silikonfugen bis 20 mm Breite, mit Hinterfüllung**
Fugen reinigen, hinterfüllen, abkleben und grundieren, Fugen füllen und glätten.

Fugenmaterial: Silikon, grau
Fugenbreite: bis 20 mm, mit Hinterfüllung aus Rundschnur

Für Kleb-und Dichtstoffe gelten die Anforderungen aus Kapitel 1.4 der ZTV`s.
Menge: 200,000 m

### Titel 07 Lackierarbeiten

**Ausführungsbeschreibung 1 Lackierarbeiten**
*Lackierarbeiten*
Die bauseits bzw. werkseitig grundierten Stahlteile sind wie folgt zu beschichten:

- Abklebungen und Verschmutzungen entfernen
- Untergrund auf Trag- und Haftfähigkeit prüfen
- Oberfläche anschleifen und säubern
- angrenzende Bauteile abdecken und abkleben
- Zwischenbeschichtung
- Oberfläche anschleifen
- Schlussbeschichtung

Alle Lackierarbeiten mit Kunstharzlack seidenmatt.

**07.001 Beschichtung Vollblechgeländer Windfang**
Vollblech - Treppengeländer beidseits sowie sichtbare Stirnseiten aus Stahlblech im Innenbereich auf vorhandene Grundierung deckend farbig beschichten:

- Abklebungen und Verschmutzungen entfernen
- Oberfläche anschleifen
- angrenzende Bauteile abdecken und abkleben

Material: schlagfester Kunstharzlack, seidenmatt

Untergrund: bauseits gespachtelt und grundiertes Stahlblech 10mm

Innenseite des Blechgeländers:
Farbton nach Bemusterung, ca. RGB 251/163/150

Aussenseiten des Blechgeländers:
Farbton nach Bemusterung, ca. RGB 251/163/150

Für Oberflächenbeschichtungen auf nicht-minerlaischen Oberflächen und Korrosionsschutzbeschichtungen auf Metallen und Metallprodukten gelten die Anforderungen aus Kapitel 1.2 & 1.9 der ZTV`s.
Menge: 56,000 m²

**07.002 Anstrich Stahlteile Innenbereich weiß**
Stahlteile im Innenbereich beschichten:

Material: Kratz- und schlagfester Kunstharz - Lack, seidenmatt

Bauteile aus Stahlblech und Stahlprofilen wie Flachstahl, Quadratrohr, u. ä.

- Oberfläche anschleifen
- angrenzende Bauteile abdecken und abkleben
- Blechoberfläche beidseitig, sichtbare Stirnseiten und Profile 1x grundieren und 2x endbeschichten
- Abklebungen und Verschmutzungen entfernen.

Die Bauteile sind bauseits verspachtelt und grundiert.

Farbton: RAL 9016
Menge: 20,000 m²

### Titel 08 Stundenlohnarbeiten

*Hinweis: Hinweis Stundenlohnarbeiten*
Stundenverrechnungssätze

Die nachstehenden Verrechnungssätze sind zu ermitteln und gelten unabhängig von der Anzahl der abgerechneten Stunden. Sie haben den tatsächlichen Lohn mit den Zuschlägen für Gemeinkosten, Sozialkassenbeiträge, Vermögenswirksame Leistungen und dergleichen sowie Lohn- und Gehaltsnebenkosten zu enthalten.
Die Stundenverrechnungssätze enthalten unaufgegliedert:

- Lohn- und Gehaltskosten der Baustelle
- Lohn- und Gehaltsnebenkosten der Baustelle
- Fracht-, Fuhr- und Ladekosten
- Sozialkassenbeiträge und Sonderkosten, die bei wirtschaftlicher Betriebsführung entstehen, mit angemessenen Zuschlägen für Gemeinkosten und Gewinn (einschließlich allgemeinem Unternehmerwagnis)

Stundenlohnnachweise
Stundenlohnarbeiten dürfen nur auf Anordnung oder mit  Zustimmung des Auftraggebers durchgeführt werden.
Der Auftragnehmer hat über ausgeführte Stundenlohnarbeiten arbeitstäglich Stundenlohnnachweise in zweifacher Ausfertigung bzw. digital einzureichen. Auch bei digitalem Nachweis ist vor  Versand an den Auftraggeber eine Unterschrift durch die örtliche Bauleitung einzuholen. Die Abrechnung der eingesetzten Arbeitskräfte erfolgt gemäß der vom Auftraggeber geforderten Qualifikation.
Höherqualifizierte Arbeitskräfte werden entsprechend niedriger vergütet, es dürfen jedoch keine weniger qualifizierten Arbeitskräfte eingesetzt werden. Die endgültige Anerkennung erfolgt nach Prüfung durch den Auftraggeber.
Die Stundenlohnzettel müssen folgendes enthalten:

- Datum
- Bezeichnung der Baustelle
- Namen der Arbeitskräfte und deren Berufs-, Lohn- oder Gehaltsgruppe
- genaue Bezeichnung des Ausführungsortes innerhalb der Baustelle
- Art der Leistung
- Uhrzeit, wann die Arbeiten auf der Baustelle begonnen und beendet wurden
- geleistete Arbeitsstunden ohne Pausen und Wegezeiten je Arbeitskraft
- Gerätekenngrößen
- Materialverbrauch ist arbeitstäglich zu erfassen und nach nachgewiesenen Stoffkosten und Auftragnehmer-Zuschlag abzurechnen
- Leihgeräte und Gerüste, die nicht mit den Nebenleistungen gemäß VOB/C abgegolten sind sind gesondert aufzuführen und werden nach Gerätekosten und Auftragnehmer- Zuschlag abgerechnet.

**08.001 Meister**
Stundensatz für Normalstunden eines mitarbeitenden Meisters entsprechend erforderlicher Qualifikation auf Nachweis
Menge: 10,000 Std

**08.002 Geselle**
Stundensatz für Normalstunden Geselle entsprechend erforderlicher Qualifikation auf Nachweis
Menge: 10,000 Std

**08.003 Helfer**
Stundensatz für Normalstunden Helfer entsprechend erforderlicher Qualifikation auf Nachweis
Menge: 10,000 Std
